# Niedermirsberg - Eschlipp
Angebotsaufforderung (GAEB 90, DA83)
Währung: EUR
Auftraggeber: Stadtwerke Ebermannstadt, Ebermannstadt

## Zusätzlicher Text
Allgemeine Beschreibung
Stadtwerke Ebermannstadt
Trinkwasserversorgung
Der Versorgungsbereich Eschlipp wird über eine eigene Quellanlage mit
Trinkwasser versorgt. Das Quellwasser wird einem Saugbehälter der am
südlichen Rand von Eschlipp liegt zugeleitet. Die Ortschaft wird über
ein Drucksteigerungspumpwerk, das im Rohrkeller dieses Saugbehälters
untergebracht ist versorgt.
Da die Quellanlage die einzige Möglichkeit der Trinkwassergewinnung für
Eschlipp darstellt, möchte man mit der Verbindung zum
Hauptversorgungsbereich Ebermannstadt die Trinkwasserversorgung für den
Bereich Eschlipp dauerhaft sicherstellen.
Hierfür ist der Bau einer Verbindungsleitung von Niedermirsberg nach
Eschlipp, sowie der Bau eines Überhebepumpwerkes in Niedermirsberg,
erforderlich.
Die Leitungsverlegung ist Teil dieses Leistungsverzeichnisses.
Die gesamte Leitung soll bis auf kürzere Teilstücke (im Bereich der
Einbindungen, Rohrnetz, Pumpwek und im direkten Ortsbereich) im
Spülbohrverfahren verlegt werden.
Des Weiteren ist mit der Trinkwasserleitung ein Kabelleerrohr bzw.
Kabelschutzrohr PE100 RC, DN 50 (50/4,6) im Rohrpaket auf der gesamten
Länge mitzuverlegen.

Trinkwasserleitung
Die hier angefragte Leitungsneuverlegung erfolgt zwischen den
Ortschaften Niedermirsberg und Eschlipp (siehe Lageplan). Die Trasse der
neuen Leitung beginnt am Pumpwerk im Ortsbereich Niedermirsberg mit der
Einbindung in die bestehende Abgangsleitung. Im Anschluss wird die neue
Leitung über bis zum Saugbehälter der Druckerhöhungsanlage in Eschlipp
geführt.
Leitungswerkstoff: PE-HD PE100 RC
Leitungsdurchmesser: DN 50 mm (63/5,8 u. 75/10,3).
Die Trinkwasserleitung soll im Horizontalspülbohrverfahren mit einer
Rohrdeckung von ca. 1,50 m erfolgen, erforderlichenfalls können auch
Mehr- oder Mindertiefen (wegen Graben, Kreuzungen, Untergrund Fels)
auftreten, diese sind mit der Bauleitung abzustimmen.
Im Ausnahmefall kann es sein, dass auf Grund der Geologie weitere
Teilbereiche im offenen Rohrgraben verlegt werden müssen, falls man auch
mit Felsbohrgerät keinen Erfolg erzielt, dies muss ebenfalls mit der
Bauleitung abgestimmt werden.
Des Weiteren kann es notwendig sein, dass sich Bohrstrecken auf Grund
der Geologie oder der Leitungsführung verkürzen, d.h. es muss damit
gerechnet werden an der ein oder anderen Stelle mit der Bohrung
außerplanmäßig neu anzusetzen ist, dies ist von vornherein
einzukalkulieren.
Die Anzahl der Zwischengruben kann sich somit erhöhen.
Der Wechsel zwischen verschiedenen Bohrgeräten, normalem Bohrgerät und
Felsbohrgerät je nach Erfordernis, ist einzukalkulieren und wird nicht
gesondert vergütet.
Die Rohre sind als Stangenware der Längen 6, 12 oder 20 m zu liefern,
alternativ als Ringbund.
Die Verbindung der Rohre hat grundsätzlich durch Heizelement - Stumpfschweißen zu erfolgen in Ausnahmen oder im Bedarfsfall (mit dem Ing. -
Büro abzuklären) durch Heizwendelschweißen (E-Muffen).
Die durch Baumaßnahme und Gruben in Mitleidenschaft gezogene Straßen,
Wege, Gräben und Bankette im Verlegebereich sind ordnungsgemäß
wiederherzustellen.
Erforderliche Armaturen zur Spülung, Be- und Entlüftung sowie Trennung
der Leitung werden eingebaut.

Rohrleitungslänge:  ca.  2550 m
Rohrart:  Rohr mit Schutzschicht
Rohrleitungswerkstoff: PE 100 RC
Rohrabmessungen: 63 x 5,8 u. 75 x 10,3
Druckstufe: SDR 11 (PN 16) sowie SDR 7,4 (PN 25)

In die Einheitspreise der einzelnen Positionen sind grundsätzlich die
Lieferung, das Verlegen, Druckprüfen (einschl. Protokollierung), Spülen,
Desinfizieren und Inbetriebnehmen der Leitungen, soweit nicht
ausdrücklich anders bestimmt, einzurechnen. In die Einheitspreise sind
auch anteilig die Kosten für Rohrgrabenverbau, Baugrubenverbau,
Schalungen, Rüstungen, Absperren und Sichern, Beleuchten der Baustelle
und entsprechende Beschilderung einzurechnen.

Die Keimfreiheit der neu verlegten Leitung ist mit entsprechendem Befund
nachzuweisen. Bei ungenügender Desinfektion ist diese, kostenlos für den
Auftraggeber, zu wiederholen.
Erforderliches Prüf- und Spülwasser kann in Absprache mit den
Wasserwarten des Versorgers nur an bestimmten Punkten entnommen werden.

Die Druckprüfung der PE - Leitungen hat genau nach den neuesten DVGW-
Vorschriften zu erfolgen.

Die Leitungsverlegung selbst bzw. die erforderlichen Schweißungen dürfen
nur von erfahrenen Fachkräften mit entsprechender Zertifizierung
erfolgen.
Entsprechende Nachweise müssen auf der Baustelle vorliegen.
Die Ausführung der Arbeiten kann nur durch Fachfirmen mit entsprechendem
Eignungsnachweis erbracht werden.

Ansonsten sind bei allen Leistungen die geltenden Vorschriften nach VOB,
DIN, DVGW, vor allem aber auch die Unfall-Verhütungsvorschriften
genauestens einzuhalten.

Fremdanlagen, z.B.Kanal, Strom- oder Postkabel sind vorher bei den
zuständigen Stellen zu erkunden und Pläne anzufordern. Dies ist
ausschließlich Sache des Auftragnehmers. Evtl. Schäden sind vom AN
allein zu vertreten.

Fehlbohrungen werden nicht vergütet.

Keine pauschale Vergütung!

Nebenangebote sind zugelassen und erschöpfend zu beschreiben
einschließlich detaillierter technischer Ausführung und Zeichnungen.
Falls diese Unterlagen nicht beiliegen behält sich der Auftraggeber vor
das Angebot nicht in der Wertung zu berücksichtigen.

Sicherheitstechnische Einrichtungensind vorzusehen.
Grundsätzlich sind die gesetzlichen Vorgaben und
berufsgenossenschaftlichen Vorschriften und Regeln zu berücksichtigen.

## Zusätzlicher Text
Homogenbereiche
Homogenbereiche:
Mit der Umstellung in der neuen DIN 18300 VOB/C wird Boden und Fels
entsprechend dem Zustand beim Lösen nicht mehr in Klassen eingeteilt,
sondern in Homogenbereiche.
Die bei Linienbaumaßnahmen, insbesondere bei geringer Tiefe, lediglich
die Unterscheidung zwischen Boden und Fels von Bedeutung ist werden die
Homogenbereiche, in Anlehnung an die Bodenklassen aus der alten DIN
18300, wie nachfolgend dargestellt eingeteilt. Oberboden (Homogenbereich
A) wird dabei unabhängig von seinem Zustand beim Lösen im Hinblick auf
eine besondere Behandlung gemäß Leistungsverzeichnis durch die Pos. 3.8
gesondert vergütet.

Homogenbereich A: (früher Bodenklasse 1)
Der Homogenbereich A beinhaltet: Oberboden
Oberste Schicht des Bodens, die neben anorganischen Stoffen, z.B.  Kies-
Sand-, Schluff- und Tongemischen, auch Humus und Bodenlebewesen enthält.

Homogenbereich B: (früher Bodenklasse 2)
Der Homogenbereich B beinhaltet:
Fließende Bodenarten.
Bodenarten, die von flüssiger bis zähflüssiger Beschaffenheit sind und
die das Wasser schwer abgeben.
Der Homogenbereich B wird über die Position 2.4 im Leistungsverzeichnis
gesondert vergütet.

Homogenbereich C: (früher Bodenklasse 3 - 5)
Der Homogenbereich C beinhaltet:
 - Leicht lösbare Bodenarten (früher Bodenklasse 3)
  Nichtbindiger bis schwachbindige Sande, Kies und Sand-Kies-Gemische
  mit bis zu 15 % Beimengungen an Schluff und Ton (Korngröße kleiner
  und bis zu 0,06 mm) und mit höchstens 30 % Steinen von über 63 mm
  Korngröße und bis zu 0,01 m³ Rauminhalt.
  Organische Bodenarten mit geringem Wassergehalt, z.B. feste Torfe.
- Mittelschwer lösbare Bodenarten (früher Bodenklasse 4)
  Gemisch von Sand, Kies, Schluff und Ton mit mehr als 15 % der
  Korngröße kleiner als 0,06 mm.
  Bindige Bodenarten von leichter bis mittlerer Plastizität, die ja nach
  Wassergehalt weich bis halbfest sind und die höchstens 30 % Steine
  von über 63 mm Korngröße bis zu 0,01 m³ Rauminhalt enthalten.
- Schwer lösbare Bodenarten (früher Bodenklasse 5)
  Leicht und mittelschwer lösbare Bodenarten, jedoch mit mehr als 30 %
Steinen von über 63 mm Korngröße bis zu 0,01 m³ Rauminhalt.
  Nichtbindige und bindige Bodenarten mit höchstens 30 % Steinen von
über 0,01 m³ bis 0,1 m³ Rauminhalt. Ausgeprägt plastische Tone, die je
nach Wassergehalt weich bis halbfest sind.
 Der Homogenbereich C wird nicht gesondert vergütet und ist im
Leistungsverzeichnis in die entsprechenden Aushubpositionen
einzurechnen.
Homogenbereich D: (früher Bodenklasse 6)
Der Homongenbereich D beinhaltet:
 - Leicht lösbarer Fels und vergleichbare Bodenarten.
  Felsarten, die einen inneren, mineralisch gebundenen Zusammenhalt
  haben, jedoch stark klüftig, brüchig, bröckelig, schiefrig, weich
oder
  verwittert sind, sowie vergleichbare fest oder verfestigte bindige
und
  nichtbindige Bodenarten, z.B. durch Austrocknung, Gefrieren,
chemische
  Bindungen.
  Nichtbindige und Bindige Bodenarten mit mehr als 30 % Steinen von
  über 0,01 m³ bis 0,1 m³ Rauminhalt.

Homogenbereich E: (früher Bodenklasse 7)
Der Homogenbereich  beinhaltet:
 - Schwer lösbarer Fels
  Felsarten, die einen inneren, mineralisch gebundenen Zusammenhalt
  und hohe Gefügefestigkeit haben und die nur wenig klüftig oder
verwittert
  sind, auch festgelagerter unverwitterter Tonschiefer,
  Nagelfluhschichten, Schlackenhalden der Hüttenwerke und dergleichen.
  Steine von über 0,1 m³ Rauminhalt.

## Verbindungsleitung Niedermirsberg - Esch
Datum: 01.09.20

### Titel 1 Stundenlohnarbeiten

*Hinweis*
Für etwa anfallende Stundenlohnarbeiten werden folgende
Verrechnungssätze angeboten.

**1.1 Mittellohn**
Mittellohn für Arbeitskräfte (einschl. Aufsichtsanteil)
Menge: 5,000 h

*Hinweis*
Die Verrechnungssätze enthalten
den tatsächlichen Lohn mit allen Zuschlägen für
Allgemein- kosten, Sozialkassenbeiträge,
vermögenswirksame Leistungen und dgl. sowie Auslösungen
bzw. Gehaltsnebenkosten (einschl. Auslösungen,
Wegegelder usw.) Zuschläge für Nacht-, Sonntags- und
Feiertagsarbeiten sind nicht einzurechnen.
Die Verrechnungssätze sind unter Beachtung der
preisrechtlichen Vorschriften ermittelt.

*Hinweis*
Fahrzeug- und Gerätekosten
einschl. Bedienungspersonal, Betriebsstoffe und
Nebenkosten. Es sind nur Geräte mit den dazugehörigen
Stundensätzen anzubieten, die tatsächlich auf der
Baustelle zum Einsatz kommen.

**1.2 Lkw-Kipper Allrad**
Menge: 2,000 h

**1.3 Kombiwagen, Kleinbus**
Menge: 1,000 h

**1.4 Hydraulik Mobil-Bagger**
Menge: 4,000 h

**1.5 Flächenrüttler**
Menge: 1,000 h

**1.6 Kompressor mit 1 Abbauhammer**
Menge: 4,000 h

**1.7 Lader, luftbereift**
Menge: 2,000 h

*Hinweis*
Die ausschreibende Stelle behält sich vor,
bei der Wertung der Angebote die Stundensätze
entsprechend zu vermehren, damit evtl. überhöhte
Angebotspreise sich auf die Gesamtsumme des Angebotes
auch wirklich auswirken.
Die Maschinengrößen sind derart anzubieten, dass sie
auch auf der Baustelle vorhanden sind und auch zum
Einsatz
kommen können.
Angebotene Centbeträgen können bei der Wertung nicht
berücksichtigt werden.
Für evtl. erforderlich werdende Preisvereinbarungen
sind vorstehende Sätze Berechnungsgrundlage.
Die Sätze unterliegen ebenfalls der Angebotswertung.

### Titel 2 Baustelleneinrichtung

**2.1 Einrichten und vorhalten der Baustelleneinrichtung**
Baustelleneinrichtung für sämtliche, in der
Leistungsbeschreibung aufgeführten Leistungen des AN
liefern und aufbauen sowie über die gesamte Bauzeit
vorhalten, ausgenommen ist die für das Spülbohren
erforderliche Baustelleneinrichtung.

Die Baustelleneinrichtung für das Verlegen der
Rohrleitung im Spülbohrverfahren wird unter Pos. 3.1
separat angefragt.

Das Einholen aller zum Aufstellen der
Baustelleneinrichtung benötigten Genehmigungen ist
Sache des Auftragnehmers.

Dazu gehört z.B. das Anfahren, Aufstellen und
Einrichten aller zur Durchführung der Arbeiten
erforderlichen Maschinen, Beförderungsanlagen, Gerüste,
Geräte und Werkzeuge, Silos, Kraft-Beleuchtungsanlagen
einschl. der Zuleitungen, sowie Baustellenbeschilderung
und dergl., soweit in der Leistungsbeschreibung nichts
Gegenteiliges aufgeführt ist.

Die Baustelle einschl. der Zufahrtswegeanschlüsse sowie
die Arbeitsflächen nach der StVO mit den erf. Verkehrs-
und Hinweiszeichen sichern/kenntlich machen, Schutz-
und Sicherungseinrichtungen anbringen und die hierfür
benötigten Geräte mit elektrischer Beleuchtung oder
Sturmlampe versehen.

Die Kosten für das Herstellen der Arbeits-, Bau- und
Lagerplätze im Bereich der Baustelle einschl. evtl.
Pacht, Entschädigung usw. des erforderlichen Geländes
sind in die Einheitspreise einzurechnen. Die
Übergabeprotokolle für zusätzliche Pachtflächen sind
vorzulegen.

Die Kosten für das Vorhalten, Unterhalten und den
Betrieb der Geräte, Reparaturen und aller Anlagen
einschl. Zufahrtswege zur Baustelleneinrichtung und
Beleuchtung sind in die Einheitspreise der
Leistungspositionen einzurechnen.

Die Position beinhaltet die Reinigung (nach Bedarf,
jedoch mind. 1 x täglich) der benutzen öffentlichen und
privaten Straßen, Zufahrtswege und Plätze so, dass eine
Verkehrssicherheit gegeben ist.

Das evtl. Umsetzen der Baustelleneinrichtung im Laufe
des Baufortschrittes ist in den Einheitspreis
einzurechnen.
Menge: 1,000 psch

**2.2 Räumen der Baustelle**
Abräumen und Abfahren der Baustelleneinrichtung
einschl. Aufräumen der Arbeits-, Bau- und Lagerplätze
und der Zufahrtswege sowie Wiederherstellen des
ursprünglichen Zustandes der in Anspruch genommenen
Geländeflächen und Wege.

Bei Inanspruchnahme von Flächen, die über die vom AG
bereitgestellten Flächen hinausgehen, hat der
Auftragnehmer dem Auftraggeber entsprechende
Bescheinigungen vorzulegen, worin die
Grundstückseigentümer und Wegeunterhaltspflichtigen
erklären, dass der ursprüngliche Zustand der benutzen
Fläche wiederhergestellt ist.
Menge: 1,000 psch

### Titel 3 Erdarbeiten

*Hinweis*
(DIN 18300 Erdarbeiten neueste Ausgabe und ZTV zur VOB
Teil C)

*Hinweis*
ZTV Rohrgraben
(vorrangig zu VOB/C-DIN 18 300 Erdarbeiten)

1.  Abrechnungslänge

1.1 Als Grundlage gilt für alle Leistungen, bei denen
zur Feststellung der
  Abrechnungsmenge die Grabenlänge oder ein Teil davon
aufzumessen ist,
 die Länge der Rohrleitung in den Grenzen, in denen die
abzurechnende
 Position zur Ausführung gekommen ist.

 Schächte im Zuge der Leitung werden übermessen.

 Bei abzweigenden Leitungen (auch Anschlußleitungen,
Anschlußkanälen) wird von Achse Hauptrohr gemessen.

 Führt die Leitung in ein Haus oder eine sonstige nicht
zum Rohrgraben
 zählende bauliche Anlage, so wird bis Außenkante der
Einführung
 gemessen.

1.2  Zu der Grabenlänge nach 1.1 kommen folgende
Zulagen:

1.2.1 Zum jeweiligen planmäßigen Ende einer Leitung
wird eine Zulage
 von 0,50 m gewährt.

1.2.2 Bei Leitungen, die außerhalb von Schächten von
bestehenden und
 bereits verfüllten Leitungen abzweigen, wird zur
Herstellung des
 Anschlusses eine Zulage von 1,00 m gewährt.

1.2.3 Bei der Rohrbettung und der Rohrumhüllung werden
die Schächte,
 gemessen von Außenseite Schachtwand zu Außenseite
Schachtwand,  abgesetzt. Sonstige Unterbrechungen mit
geringerer Länge als 1.00 m
 werden übermessen.

2.  Abrechnungsbreite

2.1 Als Abrechnungsbreite gelten, wenn nichts anderes
vorgeschrieben ist,
 für alle Leistungen, bei denen zu Feststellung der
Abrechnungsmenge
 die Grabenbreite oder ein Teil davon benötigt wird,
ohne Rücksicht auf die
  Aushubbreite, die unter Beachtung der DIN 4124 bzw.
DIN EN 1610
  tatsächlich notwendig wird (mit Ausnahme der
folgenden Abschnitte 2.2
  und 2.3), folgende Breitenmaße:

 Tabelle 1

 Bis einschl.
 Nennweite DN (mm)  50 250 400 800 1400  >1400

 Abrechnungsbreite für
 alle Tiefen (m) 0,70  1,00 DN+0,80 DN+0,90 DN+1,10
DN+1,30

2.2 Wenn Kabelgräben, Drängräben und vergleichbare
Leitungsgräben
 mit Tiefen > 1,25 m und einer zu verlegenden Leitung
mit einer
 Nennweite < 50 mm nicht betreten werden müssen, gelten
als
 Abrechnungsbreite die Mindestbreiten entsprechend
folgender Tabelle 2:

 Tabelle 2

 Lichte Mindestbreiten für Gräben ohne betretbaren
Arbeitsraum

 Regelverlegetiefe bis 0,70 m über 0,70 m über 0,90 m
über 1,00 m
  bis 0,90 m bis 1,00 m bis 1,25 m

 lichte Grabenbreite 0,30 m 0,40 m  0,50 m  0,60 m

2.3 Rohrgräben innerhalb von Gebäuden, in der Sohle von
Baugruben und  Aushub von Fundamenten von
Kleinbauwerken werden nach tatsächlich  erforderlicher
Breite abgerechnet.

2.4  Im Bereich von Schächten ist die Abrechnungsbreite
für den gemäß
 Ziff. 1.1 für die Rohrleitung durchgemessener
Rohrgraben nach
 Ziff. 2.1 maßgebend.

2.5 Bei mehrfacher Rohrlage nebeneinander auf gleicher
Sohle wird für das  zweite (= gleich große oder
kleinere) und jedes weitere Rohr ein Zuschlag  von je
DN + 0,40 gewährt, wenn größere als nach DIN 19630
zulässige  Abstände nicht vorgeschrieben sind. Wird
lediglich ein Kabel oder Kabelschutzrohr im Sohl- oder Scheitelbreich mitgeführt,
wird kein Zuschlag  gewährt.

2.6 Bei Übereinanderlagerung gilt,

a) wenn das größere Rohr auf unterster Rohrgrabensohle
liegt, über die  gesamte Rohrgrabentiefe die
Rohrgrabenreite nach Tabelle 1 für das
 größere Rohr;

b)  wenn das Kleine Rohr auf unterster Rohrgrabensohle
liegt, die tatsächliche  Rohrgrabentiefe mit der
jeweiligen Rohrgrabenbreite nach Tabelle 1  gestaffelt.

2.7 Bei Stufenlage wird die Rohrgrabenbreite nach
Tabelle 1 und die  Rohrgrabentiefe für jedes Rohr
einzeln ermittelt, wenn die Stufe eindeutig
 außerhalb der Rohrgrabenbreite des tieferen
Rohrgrabens liegt.

2.8 Bei Straßenaufbrüchen und der Wiederherstellung der
Straßenbefestigung  wird auf die Rohrgrabenbreite ein
Zuschlag gewährt gemäß der ZTVA-StB
 97 in der jeweils gültigen Fassung. Eine Vergütung
über die befestigte  Straßenfläche hinaus wird jedoch
nicht gewährt.
 Zum jeweiligen planmäßigen Ende einer Leitung wird ein
Zuschlag von  1,00 m gewährt. Zur Straßenbefestigung
zählen nur gebundene Trag- und  Deckschichten auf
Bitumen- und Betonbasis.

3. Weitere Abrechnungsregelungen

3.1 Die Aushubtiefe wird von der Oberfläche des
auszuhebenden Grabens bis  zur Sohle des Grabens
gerechnet. Bei der Ermittlung der Aushubmengen  werden
Aushubleistungen mindernd berücksichtigt, die in
besonderen  Ansätzen erfasst sind und vergütet werden.
Bei eigens vereinbartem  Oberbodenabtrag werden, wenn
im Leistungsverzeichnis nichts anderes  angegeben ist,
von der ursprünglichen Rohrgrabentiefe 0,20 m
abgezogen.

3.2 Bei Hindernissen (Rohren, Kabeln, Kanälen usw.) im
Rohrgraben wird der  Aushub im Handschacht nur soweit
vergütet, als er tatsächlich ausgeführt  wird. Der
Umfang der Handschachtarbeiten ist im Benehmen mit der
örtlichen Bauüberwachung festzulegen. Wenn nichts
anderes vereinbart ist,  sind damit auch Erschwernisse
und zusätzliche Leistungen für die  Sicherung den
Schutz des Hindernisses abgegolten.

3.3 Wird der Auftragnehmern mit der Instandsetzung von
beschädigten  Hindernissen oder zusätzlichen, nicht auf
das Hindernis bezogenen  Sicherungsarbeiten beauftragt,
so werden, wenn nichts anderes vereinbart  ist, die
zusätzliche Leistung im Stundenlohn verrechnet und das
benötigte  Material gegen Nachweis bezahlt.

3.4 Bodenaustausch wird abgerechnet nach dem
Abrechnungsverfahren des  Rohrgrabenaushubes. Der durch
Leitungen ab DN 250, Sand- und  Betonbettung,
Sandüberdeckung, Trag- und Deckschichten von
Verkehrswegen und sonstigen Einbauten mit mehr als 1 m³
Rauminhalt  verdrängte Boden wird dabei abgezogen.

**3.1 Bautafel**
Bautafel gemäß Vorgaben des Auftraggebers bzw. WWA ca.
3,50 m x 3,00 m bedrucken, liefern und aufstellen.
Menge: 1,000 Psch

**3.2 Baugrubenabdeckung**
für öffentlichen Verkehr herstellen, für die Dauer der
Ausführungszeit vorhalten und beseitigen.
Vollabdeckung in Querrichtung der Baugrube.
Brückenklasse 120 DIN 1072
Baugrubenbreite bis 1,5 m,
Nutzbreite über 3,5 bis 4,0 m.
Schrammborde und Leitplanken nach Wahl des
Auftragnehmers.
Menge: 50,000 m2

**3.3 Vollsperre für öffentliche Straßen**
Vollsperre
Vergütung für alle erforderlichen Leistungen, wie
Einholen der Genehmigung bei den zuständigen Behörden,
Aufstellen der Hinweisschilder, zur Verfügung stellen
von
Absperrplanken, Umsetzen während der Ausführungszeit
(nach Baufortschritt) vorhalten und beseitigen usw.,
sowie deren Beleuchtung während der gesamten Bauzeit.

Die Zufahrten für die Anwohner müssen gewährleistet
sein!

1) Bereich Niedermirsberg bis Verbindungsstraße
Drosendorf - Ebermannstadt

2) Bereich Verbindungsstraße Drosendorf - Ebermannstadt
bis Eschlipp einschl. Ortsstraße in Echlipp.
Menge: 2,000 St

**3.4 Oberboden**
Oberboden nach DIN 18 300 Klasse 1, im Bereich der
Baufeldbreite
(die Baufeldbreite ist auf notwendige Maße zu
beschränken)
in vorhandener Dicke abheben, (soweit erforderlich im
Baubereich verfahren) seitlich lagern und nach
Fertigstellung der Arbeiten aufnehmen, verfahren und
profilgerecht andecken, die Oberfläche von sichtbaren
Steinen, Wurzeln und Fremdkörpern säubern. Sind die
seitlichen Baugruben-Bereiche infolge
Baustellenverkehrs stark verdichtet, so ist der
Unterboden aufzureißen bzw. aufzulockern. Abrechnung
nach örtlichem Aufmaß, Stärke: ca. 20 - 30 cm.
Menge: 22,000 m3

**3.5 Leitpfosten**
Leitpfosten entlang der Straßen einschließlich
Betonsockel
einmessen, ausbauen, seitlich lagern und einwandfrei
wiederversetzen.
Menge: 4,000 St

**3.6 Straßenschild**
Straßenschild bzw. Verkehrszeichen aller Art einmessen,
ausbauen,
seitlich lagern und einwandfrei wiederversetzen.
Menge: 4,000 St

**3.7 Rohrgraben- und Baugrubenaushub (rückverfüllen)**
Rohrgraben- und Baugrubenaushub (rückverfüllen) bei
Hand- und Maschinenschachtung für die Bodenklasse 3,
4 und 5 profilgerecht ausheben ab Geländeoberfläche,
einschl. Verbau. Aushub seitlich lagern, rückverfüllen
und verdichten. Aushubtiefe bis 2,0 m.
Menge: 88,000 m3

**3.8 Rohrgrabenaushub (abfahren)**
Rohrgrabenaushub (abfahren)
bei Hand- und Maschinenschachtung für die Bodenklasse
3,
4 und 5 profilgerecht ausheben ab Geländeoberfläche,
einschl. Verbau. Aushub laden, bis max. 1.500 m
Abfahren, Zwischenlagern, Beproben, Abfahren, auf
selbst zu beschaffende Kippe (einschl. Kippgebühr). Z0-
Material Zusatzkosten für belastetes Material übernimmt
der AG.
Menge: 351,000 m3

**3.9 Zuschlag für Homogenbereich B**
Zuschlag für Homogenbereich B (früher  Bodenklasse 2)
als Zuschlag zu Pos. 3.7 - 3.8.
Menge: 10,000 m3

**3.10 Zuschlag für Homogenbereich D**
Zuschlag für Homogenbereich D (früher Bodenklasse 6)
leicht lösbarer Fels, als Zuschlag zu Pos. 3.7 - 3.8.
Menge: 102,000 m3

**3.11 Zuschlag für Homogenbereich E**
Zuschlag für Homogenbereich E (früher  Bodenklasse )
schwer lösbarer Fels, als Zuschlag zu Pos. 3.7 - 3.8.
Menge: 306,000 m3

**3.12 Bodenaustausch**
Bodeneinbau als Bodenaustausch, mit vom AN zu
liefernden Stoffen, Material:
frostsicheres, einwandfrei gut verdichtungsfähiges
Bodenmaterial. Vorabsieb, Steinbruchabraum, Fluss-
Baggersand usw. darf nicht verwendet werden.
Verdrängtes Material wird Eigentum des AN und ist zu
beseitigen.
Grabenbreite nach ZTV-Wa.
Menge: 240,000 m3

**3.13 Füllmaterial**
Liefern und einbauen von Füllmaterial (neutraler,
steinfreier
Sand 0/2 mm oder glw.) in der Leitungszone, als
Auflager und Rohrüberdeckung auf die ganze RG-Breite
(nach ZTV- Wa) für Rohrleitungen (PE-HD, PVC usw.).
Schichtdicke Auflager 15 cm, Überdeckung 30 cm über
Rohrscheitel

Vergütung:  Schichtdicke = 15 cm Bettung
  + Rohrdurchmesser + 30 cm Überdeckung

Fluss-Baggersand, Steinbruchabraum, Vorabsieb und
Brechsand sind nicht zugelassen.
Menge: 180,000 m3

**3.14 Suchschlitze**
Boden für Suchgraben ausheben für die Auffindung
lagemäßig nicht bekannter Rohrleitungen und Kabel,
einschl. Verbau DIN 18 303, Aushub seitlich lagern,
verfüllen
und verdichten, Aushubtiefe bis 2,0 m, Sohlenbreite und
Sohlenlänge nach Angabe.
Die Suchschlitze können nur mit Anordnung des AG bzw.
der Bauleitung hergestellt werden.
Bodenklasse 3 - 5

Vergütung: Der Aushub in Handschacht wird nur soweit
vergütet, als er tatsächlich ausgeführt wird.
Menge: 40,000 m3

*Hinweis*
Grabenlose Rohrverlegung
(Rohrvortrieb - Spülbohrverfahren)

**3.15 Baustelleneinrichtung für Spülbohrungen**
für Spülbohrungen einschl. An- und Abtransport sowie
Vorhalten aller erforderlichen Gerätschaften über die
gesamte Bauzeit.
Menge: 1,000 Psch

**3.16 Start- und Zielgrube**
Herstellen und Absichern der Start- und Zielgruben in
der erforderlichen Größe für Spülbohrungen und zum
Auffangen der Bentonitsuspension;
hier nur reiner Baugrubenaushub (Bodenklasse 3 - 5)
einschl. Rückverfüllen und Verdichten, mit Verbau.
Evtl. anfallender Asphaltaufbruch und Wiederherstellung
der Straße, Bodenaustausch, sowie Zulage für
Bodenklasse 2, 6 und 7 und Wasserhaltungsarbeiten
werden separat vergütet.
Menge: 24,000 St

*Hinweis*
Spülbohrverfahren
Grabenlose Rohrverlegung von PE-Rohren DN 50 mm (63/5,8
und 75/10,3)). Werkstoff PE 100/RC, Stangenmaterial
oder Ringbund, für sandbettfreie und grabenlose
Verlegeverfahren geeignet nach dem steuerbaren
Spülbohrverfahren in den
Bodenklassen 3-5 (nach DIN 18300).

Das Liefern, Verbinden und Prüfen der Rohre (einschl.
verbinden der Rohre mittels Spiegelschweißung) ist in
Titel 4 einzukalkulieren.

Enthalten ist die Herstellung und Steuerung der
Pilotbohrung (Protokollierung der Verlegearbeiten und
der Bohrdaten), Durchführung sämtlicher Aufweitvorgänge
und Einziehen des endlosen Mediumrohres einschl.
Verpressen der Hohlräume, sowie Durchführung aller
Messungen und deren Protokollierung.
Des Weiteren sind im E.P. die Lieferung und die
Betriebsstoffe, das Lösen, Fördern und Beseitigen des
beim Vortrieb anfallenden Bodens und der
Bohrsuspension,
sowie alle Erschwernisse und Schadensregulierung, die
im Zuge und durch den Vortrieb anfallen, enthalten.
Fehlbohrungen, soweit sie nicht infolge
unüberwindlicher
Bohrhindernisse entstanden sind, werden nicht extra
vergütet.
Sollten während der Bohrarbeiten Umstände eintreten,
die den erforderlichen Einsatz des Verfahrens (aus
geologischen Gründen) unmöglich machen, so erfolgt die
Rohrverlegung in offener Bauweise.

Rohre für Trinkwasser: SLM® 3.0, DN 50 mm
(63/5,8 mm)  SDR 11, (PN 16)

Kabelschutzrohre:
PE100 RC, DN 50 (50/6,8)

Verlegetiefe:  ca. 1,40 - 1,60 m

Vergütung:
Als grabenlose Rohrverlegelänge wird die tatsächlich im
Spülbohrverfahren durchgepresste Strecke ausgemessen
und vergütet *.
* Strecke mit Rohrverlegung mit mind. 1,40 m
Rohrdeckung.
Parallelbohrungen oder Bohrungen außerhalb der Start-
und Zielgruben, die auf Grund der Topograohie oder des
Erreichens der Verlegetiefe erorderlich sind werden
nicht vergütet.

Es wird in dieser Position nur das Spülbohren angefragt
nicht die Lieferung der Rohre. Lieferung der Rohre
siehe Titel 4.

**3.17 Spülbohren für WL und 1 Kabelschutzrohr**
Spülbohren für WL und Kabelschutzrohr,

Rohre für Trinkwasser:
SLM® 3.0, DN 50 mm
(63/5,8 mm)  SDR 11, (PN 16)
Kabelschutzrohr :
PE100 RC, DN 50
LWL - Rohr 50 mm aus PE-HD schwarz nach DIN 16876 mit
Innenriefen zur Reduzierung der Einzugskräfte.

als Rohrpacket einziehen.
Menge: 2150,000 m

**3.18 Bohren im Homogenbereich D**
Bohren im Homogenbereich D (früher Bodenklasse 6) als
Zuschlag zu Pos. 3.17
Menge: 215,000 m

**3.19 Bohren im Homogenbereich E**
Bohren im Homogenbereich E (früher Bodenklasse 7) als
Zuschlag zu Pos. 3.17
Menge: 1720,000 m

**3.20 Spülbohren für WL und 1 Kabelschutzrohr**
Spülbohren für WL und Kabelschutzrohr,

Rohr für Trinkwasser:
SLM® 3.0, DN 50 mm
75/10,3 mm, SDR 7,4, (PN 25)

Kabelschutzrohr :
PE100 RC, DN 50
LWL - Rohr 50 mm aus PE-HD schwarz nach DIN 16876 mit
Innenriefen zur Reduzierung der Einzugskräfte.

als Rohrpacket einziehen.
Menge: 135,000 m

**3.21 Bohren im Homogenbereich D**
Bohren im Homogenbereich D (früher Bodenklasse 6) als
Zuschlag zu Pos. 3.20
Menge: 15,000 m

**3.22 Bohren im Homogenbereich E**
Bohren im Homogenbereich E (früher Bodenklasse 7) als
Zuschlag zu Pos. 3.20
Menge: 110,000 m

**3.23 Ummantelung von Hydranten**
Ummantelung von Hydranten mit Grobkies 32/56 mm, je
Hydrant ca. 0,5 m³, zusätzlich zur Hydrantensickerung
einschl. Abdeckung mit PVC-Folie.
Komplett liefern und einbauen.
Menge: 1,500 m3

**3.24 Ortbeton**
Ortbeton aus unbewehrtem Beton als Normalbeton (C 12/
15, DIN1045-1) nach Angabe der Bauleitung für
Sohlensicherung
bei schlechtem Untergrund, Unterstützung von
Versorgungsleitungen, Bauwerken, verschließen
(wasserdicht) der offenen Leitungsteile der alten außer
Betrieb gehenden Leitungen usw., liefern und einbauen.
Menge: 1,000 m3

**3.25 Ortbeton des Widerlagers**
Ortbeton des Widerlagers aus unbewehrtem Beton als
Normalbeton (C 12/15, DIN 1045-1) liefern und einbauen.
Ausführung nach Merkblatt GW 310 DVGW bzw. nach
statischer Berechnung, als Widerlager für Krümmer und
Formstücke einschl. der evtl. erforderlichen Rüstung
und Schalung.
Menge: 2,000 m3

**3.26 Ortungsband Wasserleitung**
Liefern und verlegen eines Ortungsbandes aus Weich-PVC
mit Edelstahlband, 40 mm breit (in Rollen fortlaufend
beschriftet blau "Achtung Wasserleitung"), ca. 90 cm
unter Gelände auf steinfreiem absolut ebenen, gut
verdichteten Rohrgrabenaushub einschl. fachgerechter
Verbindung.

bei RG-Herstellung in herkömmlicher Form
Menge: 255,000 m

*Hinweis*
Straßenaufbrucharbeiten und Wiederherstellung
Die Arbeiten für den Aufbruch der Straßendecke werden
als Zulage zu der Erdaushubposition vergütet. Alle
Straßen
sind nach der Rohrverlegung verkehrssicher wieder
herzustellen.

Grundbau und Decken sind mit neuem Material
auszufüllen.
Grundbaustoffe der Straße sind, soweit eigens
angeordnet wird, separat auszubauen seitlich zu lagern
und als Rohrgrabenverfüllung wieder zu verwenden.

**3.27 Sorgfältiges Aufbrechen**
Sorgfältiges Aufbrechen von bituminösen Straßenbefestigungen im Rohrgrabenbereich (auch Fräsen
möglich).

Die Vergütung richtet sich ausschließlich nach der ZTV-
WA (Abschnitt 4.3.5.4, Zuschlag gemäß der ZTVA-StB 89).
Sollten größere Breiten aufgebrochen werden, so ist
dies ausschließlich Sache des Auftragnehmers.
Aufbruchgut
wird Eigentum des Auftragnehmers und ist abzufahren.
Abrechnung nach Aufmaß unter Festlegung der Stärke.
Bituminöse Befestigung bis 20 cm.
Menge: 62,000 m3

*Hinweis*
Wiederherstellung der Trag- und Deckschicht
Alle Straßen und Gehwege sind nach der Rohrverlegung
verkehrssicher wiederherzustellen.
Die Stärken der Tragschichten sind entsprechend der
Anordnungen der Straßenlastträger auszuführen.
Nachstehende Einbaustärken können sich verändern. Eine
fallweise Anordnung erfolgt durch die Bauleitung.

 Ortsstraße
 46 cm Frostschutzschicht
 10 cm bitum.-Tragschicht
  4 cm Asphaltbetondeckschicht

*Hinweis*
Frostschutzschicht (Tragschicht)
herstellen, in Verkehrsflächen der Bauklassen SV/I-III.
Baustoffgemisch ohne industriell hergestellte
Gesteinskörnung, Feinanteil Kategorie UF 3, im
eingebauten Zustand höchstens 5 M.-% Feinanteil.
Material: Baustoffgemisch mit DN min. 32 mm oder Boden
GE, GW, GI

**3.28 Frostschutzschicht 46 cm stark**
Menge: 165,000 m3

*Hinweis*
Tragschicht
Tragschicht aus AC 32 TS, Bitumensorte 50/70, Bauklasse
SV und I bis III. Einbaudicke mind. 8 cm, herstellen.
Asphalttragschicht aus Asphalttragschichtmischgut AC 32
TS herstellen auf Frostschutzschicht.
In Verkehrsflächen.

Anmerkung:
In den EP ist einzurechnen:
Nachschneiden der bituminösen Decken. Beidseits des
Grabenrandes mind. 15 cm abschneiden.
Reinigen der Anschlusskanten bei Anschluss an Pflaster,
Randsteine, Einbauten und dergl. vorbehandeln mit
Voranstrichmittel.

**3.29 Tragschicht Schichtdicke 10 cm**
Menge: 435,000 m2

**3.30 Haftkleber**
Haftkleber nach DIN 18317 ganzflächig aufsprühen
einschl.
vorheriger Reinigung der verschmutzten Unterlage.
Kehrgut wird Eigentum des AN und ist zu beseitigen.
Bindemittelmenge 0,5 kg/m².
Bituminöses Bindemittel liefern und aufsprühen.
Menge: 435,000 m2

*Hinweis*
Schmelzbares Bitumen-Fugenband,
10 mm breit (z.B. TOK-Band spezial oder gleichwertig)
an der zu verblendenden Stelle mit Gasbrenner leicht
anschmelzen, vollflächig an die Flanken fest andrücken,
einschl. reinigen der senkrecht hergestellten Flanken.
Die Höhe des Bitumen-Fugenbandes ist entsprechend der
Deckschichthöhe zuzüglich 5 mm zu wählen, einschl.
Anschnitt liefern und einbauen.

**3.31 Bitumenfugenband**
Bitumenfugenband passend  zu Pos. 3.36.
Menge: 620,000 m

**3.32 Splittreiche Asphaltbetondeckschicht,**
Asphaltdeckschicht aus Asphaltbeton AC 8 DS herstellen,
Einbaudicke 4 cm
Anmerkung:
Im Einheitspreis enthalten ist das Versiegeln der
Anschlusskanten.
Ortsstraße
Schichtdicke 4 cm
Menge: 435,000 m2

**3.33 Wegwiederherstellung**
nach Rohrverlegearbeiten  mit entsprechenden Bau -
Maschinen planieren und mit geeigneten
Verdichtungsgeräten standfest verdichten
(walzen), sowie beseitigen von sonstigen Verdrückungen
und Fahrspuren auf der gesamten in Anspruch genommenen
Fläche. Anfallendes Räumgut wird Eigentum des AN und
ist zu beseitigen.
Menge: 100,000 m

*Hinweis*
Liefern und einbauen von Straßenbaustoffen
In den Preis sind alle Erschwernisse, wie separates
Anfahren von geringen Mengen, Aufnehmen und Abfahren
von vorhandenen Deckenbaustoffen usw. einzurechnen.
Diese Position wird nicht für vorstehende Positionen
sowie
für Schäden die der AN zu vertreten hat, gewährt.
Die Stärke der einzubauenden Stoffe wird fallweise an
Ort und Stelle festgelegt.

Einzubauender Mineralbeton ist den Erfordernissen
entsprechend mit Splitt oder Brechsand einzuschlämmen,
anschließend standfest Verdichtung bzw. walzen ist
einzurechnen.

**3.34 Mineralbeton 0/32 - 0/56 mm**
Menge: 40,000 to

**3.35 Brechsand - Splitt - Gemisch 0/5 - 0/32 mm**
Menge: 20,000 to

**3.36 Bitukies 0/16 - 0/32 mm**
Menge: 1,000 to

**3.37 Asphaltfeinbeton 0/8 mm**
Menge: 1,000 to

**3.38 Betonsteine**
Herausnehmen und wiedereinbauen von Betonsteinen.
(Spitzgrabensteine, Muldensteine). Die Rinnensteine
sind flucht- und gefällegerecht auf entsprechend
starker
Betonunterlage zu verlegen einschl. Verfüllung der
Fugen mit Zementmörtel. Der Beton ist im Einheitspreis
enthalten.
Das Herstellen des Unterbaues (30 cm Frostschutz) und
die erforderlichen Arbeiten sind in diese Position
einzurechnen. Vergütung erfolgt nur, wenn die
Rinnensteine im Regelprofil des Rohrgrabens zu liegen
kommen. Beschädigte Steine sind kostenlos zu ersetzen.
Menge: 4,000 m

**3.39 Umpflasterung der Straßenkappen**
Umpflasterung der Straßenkappen
(Absperrschieber, UH, Entlüftungshydrant) aus
Granitsteinen Größe 2, Güteklasse II nach DIN 18502 in
Stampfbeton, mindestens 15 cm stark, verlegen einschl.
ausgießen der Fugen mit Zementmörtel (einschlämmen).
Das Herstellen des Unterbaues (30 cm Frostschutz) und
die
erforderlichen Erdarbeiten sind in diese Position
einzurechnen.
Komplett liefern und einbauen.
Menge: 10,000 m2

**3.40 Bankettwiederherstellung**
Bankettwiederherstellung unter Lieferung aller
erforderlichen Materialien.

* Schottertragschichtmaterial
 (gemäß ZTVT - StB 95, 95 % Proctordichte)

* 5 cm Abdeckung mit Steinbruchvorabsiebung,
 Quergefälle nach außen (5 %)

Einbau und verdichten.
Bankett ca. 50 - 70 cm breit, entlang der Kreisstraße
Menge: 250,000 m

**3.41 Graben wiederherstellen,**
Graben wiederherstellen, Sohlenbreite, Böschungswinkel
und Grabentiefe nach örtlichen Verhältnissen. Räumgut
und Boden werden
Eigentum des Auftragnehmers und sind zu beseitigen.
Menge: 100,000 m

*Hinweis*
Erschwerniszuschläge
Erschwerniszuschläge werden im Gegensatz zur ZTV-
Wa nach Stück ausgeschrieben und vergütet. Eine
Vergütung in irgendeiner anderen Form erfolgt nicht.
Der Aushub wird in diesem Bereich durchgemessen. Die
Erschwerniszuschläge werden für bekannte als auch
unbekannte Kanäle, Rohrleitungen usw. vergütet.
Bei Beschädigung der Kanäle, Kabel usw. hat der
Auftragnehmer Ersatzmaterial zu liefern und
einzubauen.
Eine Vergütung für diese Schäden erfolgt nicht
und ist in den entsprechenden Positionen
einzurechnen.
Fallen mehrere Kreuzungen zusammen, so erfolgt keine
Doppelvergütung.
Z.B. fallen 1 Kanalkreuzung und 1 Kabelkreuzung
zusammen, so wird nur eine Kreuzung vergütet, das
gleiche gilt auch bei Längskreuzungen.
Bei Kabelkreuzungen ist das evtl. herausnehmen des
Kabels, der Abdeckhauben usw. und auch das Einbauen des
Kabels mit Abdeckhauben, Sandbettung und Umhüllung
einzurechnen. Eine zusätzliche Vergütung erfolgt für
diese Arbeiten nicht. Liegen mehrere Kabel
nebeneinander, so gilt auch hier über die Vergütung das
gleiche wie bei den
Kanalkreuzungen.

Eine zusätzliche Vergütung in "Handschachtung"
erfolgt nicht.

**3.42 Kanalkreuzung**
Kanalkreuzung (auch Drainagen) bis DN 200 mm, in
Betrieb sichern, einschl. der Erschwernisse bei Erd-
und Verlegearbeiten, Tiefe der Leitungsachse unter
Gelände bis 2,0 m.
Menge: 6,000 St

**3.43 Kanalkreuzung**
Kanalkreuzung bis DN 600 mm, in Betrieb sichern,
einschl. der Erschwernisse bei Erd- und
Verlegearbeiten, Tiefe der Leitungsachse unter Gelände
bis 2,0 m.
Menge: 1,000 St

**3.44 Kabelkreuzung**
Kabelkreuzung (Fernmelde- oder Stromkabel sowie
Kabelschutzrohre) erdverlegt, in Betrieb, sichern
einschl. Erschwernisse bei Erd- und Verlegearbeiten.
Tiefe unter Gelände bis 1,25 m.
Menge: 10,000 St

**3.45 Wasserleitungskreuzung**
Wasserleitungskreuzung bis DN 150 mm, in Betrieb
sichern, einschl. der Erschwernisse bei Erd- und
Verlegearbeiten, Tiefe der Leitungsachse unter Gelände
bis 2,0 m.
Menge: 2,000 St

**3.46 Kanalleitung**
Kanalleitung aus Stz, Beton und PVC bis DN 500 mm im
Rohrgraben, längs, in Betrieb, sichern einschl.
Auflager, Dicke 15 cm unter Rohrscheitel aus neutralem
Sand 0/2 mm und Erschwernisse bei Erd- und
Verlegearbeiten.
Menge: 10,000 m

**3.47 Kabel längs**
Kabel längs (Fernmelde- oder Stromkabel sowie
Kabelschutzrohre) im Rohrgraben freilegen, sichern und
nach Rohrverlegung mit Sandumhüllung und Kabelabdeckung
wiederverlegen.
Menge: 50,000 m

**3.48 Wasserleitung bis DN 150 mm**
Wasserleitung bis DN 150 mm im Rohrgraben längs, in
Betrieb, sichern einschließlich Auflager, Dicke 15 cm
unter Rohrsohle und Überdeckung bis 30 cm über
Rohrscheitel aus neutralem Sand 0/2 mm und
Erschwernisse bei Erd- und Verlegearbeiten.
Menge: 10,000 m

*Hinweis*
Wasserhaltung bei lang gestreckten Leitungsgräben
Für die Ausführung von Wasserhaltungsarbeiten gelten
die DIN 18 305 neueste Ausgabe und die ZTV-Wa
Erdarbeiten, Teil D, neueste Ausgabe mit den
nachfolgenden
Änderungen und Ergänzungen:
Die Länge der Einzelnen, offen und trocken zu
haltenden,
Grabenabschnitte ist im Einvernehmen mit dem AG
festzulegen, sie ist soweit wie möglich zu beschränken.
Dabei sind insbesondere Forderungen zur
Aufrechterhaltung des Verkehrs und der Standsicherheit
(Grundbuch) zu berücksichtigen. Der Vergütung für den
Pumpenbetrieb wird die angebotene Pumpzeit und die
tatsächliche Förderleistung im Dauerbetrieb
zugrundgelegt. Für den Betrieb der Wasserhaltungsanlage
werden angefangene Stunden als volle Stunden gerechnet.
Das Ausschöpfen von Oberflächenwasser (mit dem
normalerweise gerechnet werden muss) oder von geringem
Grundwasserzufluss (bis zu 1 l/s) wird nicht besonders
vergütet. (Siehe DIN 18299, Abschnitt 4.1.10
Nebenleistungen ohne besondere Vergütung)

**3.49 Förderleistung bis 10 m³/h**
Menge: 5,000 h

**3.50 Förderleistung über 10 bis 30 m³/h**
Menge: 5,000 h

**3.51 Rammsondierungen nach DIN 4094**
zum Nachweis der Tragfähigkeit des Verdichtungsgrades
des Rohrgraben, einschl. aller erforderlichen Geräte,
Hilfsmittel und der Protokollführung. Sofern die
geforderten Werte nach ZTVE-StB, ZTVT-StB, ZTVbit-StB
bzw. nach
Regelquerschnitt nicht erreicht werden, gehen die
Aufwendungen zu Lasten des AN. Das gleiche gilt für ein
nach verdichten bzw. zusätzlichen Bodenaustausch. Die
Prüfprotokolle sind den Straßenbaulastträgern
vorzulegen.
Leichte Rammsonde LRS 5 in der Wasserleitungstrasse
Menge: 3,000 St

**3.52 Plattendruckversuche**
zur Überprüfung des Verdichtungsgrades der Rohrgräben
nach DIN 18134.
Der Verdichtungsgrad DPr muss mind. 97 % (nach ZTVE-
StB 89) erreichen. Verformungsmodul Ev² mind. 60 MN/m²,
Verhältnis Ev² / Ev nicht größer als 2,5, sonst wie
vor.
Menge: 3,000 St

### Titel 4 Rohrleitung erdverlegt und Zubehör liefern und einbauen

*Hinweis*
VOB/C - DIN 18307, neueste Ausgabe
Gemäß ZTV-Wa, Teil 1: Allgemeines
  "  ZTV-Wa, Teil 3: Duktile Gussrohre
  "  ZTV-Wa, Teil 4: Rohre aus Polyvinylchlorid
und aus
  Polyethylen
neuste Ausgabe.

Vorbemerkung:

Für den Rohrleitungsbau werden die nachfolgend
aufgeführten Bauteile vom AN beigestellt. Die
Beschaffung der Materialien ist Sache des AN, ebenso
die Lieferung der Schrauben und Gummidichtungen für die
Flanschenverbindungen.
Für sämtliche Flanschenverbindungen sind Schrauben aus
V2A-Stahl (DIN 934 A2), Muttern aus V4A-Stahl (DIN 934
A4), Edelstahlbeilagscheiben (DIN 125), Gummi-Stahl-
Dichtungen (DIN 2690) für Flanschenverbindungen.
Alle diese Leistungen sind in die Einheitspreise
einzukalkulieren, Prüfwasser kann, soweit technisch
möglich, aus der bestehenden Anlage entnommen werden.

*Hinweis*
Druckrohre für Trinkwassertransport
Trinkwasserdruckrohr gemäß DIN 8074/8075, DIN EN 12201,
aus PE 100-RC nach PAS 1075, mit höchstem Widerstand
gegen langsames Risswachstum; Rohrfarbe schwarz;
Prüfung nach DVGW GW 335 Teil A2 sowie PAS 1075; mit
zusätzlich aufextrudiertem Schutzmantel aus Polyolefin
(Farbe signalblau, ähnlich RAL 5005), mit gelbgrünen
Längsstreifen (Farbe ähnlich RAL 6018).
Ein für die Rohrdimension gültiges DVGW-
Baumusterprüfzertifikat für das Medium Trinkwasser
liegt vor.
Rohraufbau entsprechend PAS 1075 Typ 3, Rohre mit
Abmessungen gemäß DIN 8074 mit äußerem Schutzmantel.
Rohre ohne Entfernung des Schutzmantels stumpf
schweißbar, die Schweißung hat gemäß den Parametern der
DVS 2207-1 unter Beachtung der für PE vorgegebenen
Fügedrücke zu erfolgen.
Die Überwachung und Zertifizierung der gleichbleibenden
Werkstoffgüte sowie die regelmäßige Bauteilprüfung
gemäß PAS 1075 erfolgt durch eine anerkannte Prüf-,
Zertifizier- und Überwachungsstelle des Deutschen
Institutes für Bautechnik (DIBT), Berlin.
Der Rohrhersteller hat die Zertifizierung nach DIN EN
ISO 9001 (Qualitätsmanagement), DIN EN ISO 14001
(Umweltmanagement) sowie DIN EN ISO 50001
(Energiemanagement) nachzuweisen.
Die Herstellung aller mittels Heizelement-
Stumpfschweißung ausgeführten Rohrleitungsverbindungen
erfolgt unter Einhaltung der gültigen technischen
Richtlinien des DVS (DVS 2207 Teil 1), unter Beachtung
der entsprechenden, für PE vorgegebenen Fügedrücke. Die
Eignung zum Heizelement-Stumpfschweißen ohne
Mantelrückschnitt wird durch ein unabhängiges
Prüfinstitut bestätigt. Die
Rohrleitungsverbindungsstellen sind gemäß den aktuellen
technischen Vorschriften des Rohrherstellers
auszuführen, die Verarbeitungsvorschriften des
Rohrherstellers sind zu beachten. Die Rohrleitungen
sind auf der Baustelle entsprechend den Richtlinien des
KRV zu lagern und zu transportieren.
Fabrikat: egeplast SLM® 3.0 Trinkwasserdruckrohr aus
PE 100-RC, oder gleichwertig
Hersteller: egeplast international GmbH

Leistungsbeschreibung: egeplast SLM® 3.0
Trinkwasserdruckrohr aus PE 100-RC in der
Rohrabmessung 75/6,8 mm, SDR 11
geliefert als Stange mit 6 / 12 m Länge
liefern und fachgerecht nach DIN und einschlägigen
Verlegerichtlinien als Trinkwasserdruckrohr verlegen:

**4.1 Bei grabenloser Rohrverlegung DN 50, PN 16**
(Spülbohrverfahren)
Trinkwasserdruckrohr SLM® 3.0  PE 100-RC in
Rohrabmessung 63/5,8 mm, SDR 11, als Stange mit 6 / 12
oder 20 m Länge oder als Ringbund liefern und
fachgerecht nach DIN und einschlägigen
Verlegerichtlinien als Trinkwasserdruckrohr verlegen,
verbinden und prüfen.
Menge: 2150,000 m

**4.2 Bei offenem Rohrgraben DN 50 PN 16**
Trinkwasserdruckrohr SLM® 3.0 PE 100-RC in Rohrabmessung 63/5,8 mm, SDR 11, als Stange mit 6 / 12 oder
20 m Länge oder als Ringbund liefern und fachgerecht
nach DIN und einschlägigen Verlegerichtlinien als
Trinkwasserdruckrohr verlegen, verbinden und prüfen.
Menge: 100,000 m

**4.3 Bei offenem Rohrgraben DN 80 (90/8,2), PN 16**
Trinkwasserdruckrohr SLM® 3.0 PE 100-RC in Rohrabmessung 90/8,2 mm, SDR 11, als Stange mit 6 / 12 oder
20 m Länge liefern und fachgerecht nach DIN und
einschlägigen Verlegerichtlinien als
Trinkwasserdruckrohr verlegen, verbinden und prüfen.
Menge: 3,000 m

**4.4 Bei grabeloser Rohrverlegung DN 50, PN 25**
(Spülbohrverfahren)
Trinkwasserdruckrohr SLM® 3.0  PE 100-RC in
Rohrabmessung 75/10,3 mm, SDR 7,4, als Stange mit 6 /
12 oder 20 m Länge oder als Ringbund liefern und
fachgerecht nach DIN und einschlägigen
Verlegerichtlinien als Trinkwasserdruckrohr verlegen,
verbinden und prüfen
Menge: 135,000 m

**4.5 Bei offenem Rohrgraben DN 50, PN 25**
Trinkwasserdruckrohr SLM® 3.0  PE 100-RC in
Rohrabmessung 75/10,3 mm, SDR 7,4, als Stange mit 6 /
12 oder 20 m Länge oder als Ringbund liefern und
fachgerecht nach DIN und einschlägigen
Verlegerichtlinien als Trinkwasserdruckrohr verlegen,
verbinden und prüfen
Menge: 165,000 m

*Hinweis*
Zuschlag für Form- und Verbindungsstücke aus PE 100, PN
16
Flanschenanschluss nach DIN, einschließlich Verbindung
durch Heizelementstumpfschweißen / Heizwendelschweißen.
Druckrohrsystem, PE-Fittings für Wasserversorgung

**4.6 Bogen 11 - 45°, DN 50**
Bogen 11 - 45°, DN 50 (63/5,8) aus Rohr gefertigt.
SDR 11
Menge: 18,000 St

**4.7 E-Winkel 45 - 90°, DN 50**
E-Winkel 45 - 90°, DN 50 (63/5,8) SDR 11.
Menge: 2,000 St

**4.8 E-Muffe, DN 50 (63/5,8)**
E-Muffe, DN 50 (63/5,8) SDR 11
Menge: 44,000 St

**4.9 E-Muffe DN 80 (90/8,2)**
E-Muffe DN 80 (90/8,2) SDR 11
Menge: 8,000 St

**4.10 T-Stück DN 50 / 50 (63/63)**
T-Stück lang reduziert, SDR 11 - PE 100 schwarz
zum Heizelementstumpf- und Heizwendelschweißen
formgespritzt bzw. gedreht
druckklassengerecht
Menge: 5,000 St

**4.11 Vorschweißbund DN 50 (63/5,8)**
Vorschweißbund lang, DN 50 (63/5,8)
Menge: 11,000 St

**4.12 Vorschweißbund DN 80 (90/8,2)**
Vorschweißbund lang DN 80 (90/8,2)
Menge: 5,000 St

**4.13 Losflansche Typ "VB" DN 50 (63)**
Losflansche Typ "VB" DN 50 (63)
PP Schwarz in PN 16, glasfaserverstärkt, mit
Stahleinlage, Lochbild nach DIN EN 1092-1)
Menge: 11,000 St

**4.14 Losflansche Typ "VB" DN 90 (90)**
Losflansche Typ "VB" DN 80 (90)
PP Schwarz in PN 16, glasfaserverstärkt, mit
Stahleinlage, Lochbild nach DIN EN 1092-1)
Menge: 5,000 St

**4.15 Reduzierung DN 80 / 65**
Reduzierung zentrisch, lang, SDR 11,
DN 80 (90/8,2 / 63/5,8
zum Heizelementstumpf- und Heizwendelschweißen
formgespritzt bzw. gereht
druckklassengerecht
Menge: 5,000 St

*Hinweis*
Zuschlag für Form- und Verbindungsstücke aus PE 100, PN
25
Flanschenanschluss nach DIN, einschließlich Verbindung
durch Heizelementstumpfschweißen / Heizwendelschweißen.
Druckrohrsystem, PE-Fittings für Wasserversorgung

**4.16 Bogen 11 - 45°, DN 50**
Bogen 11 - 45°, DN 50 (75/10,3) aus Rohr gefertigt.
SDR 7,4
Menge: 3,000 St

**4.17 E-Winkel 45 - 90°, DN 50**
E-Winkel 45 - 90°, DN 50 (75/10,3) SDR 7,4.
Menge: 1,000 St

**4.18 E-Muffe, DN 50 (63/5,8)**
E-Muffe, DN 50 (75/10,3) SDR 7,4
Menge: 6,000 St

**4.19 T-Stück DN 50 / 50 (75/75)**
T-Stück lang reduziert, SDR 7,4 - PE 100 schwarz
zum Heizelementstumpf- und Heizwendelschweißen
formgespritzt bzw. gedreht
druckklassengerecht
Menge: 1,000 St

**4.20 Vorschweißbund DN 50 (75/10,3)**
Vorschweißbund lang, DN 50 (75/10,3)
Menge: 3,000 St

**4.21 Losflansche Typ "VB" DN 50 (75)**
Losflansche Typ "VB" DN 50 (75)
PP Schwarz in PN 16, glasfaserverstärkt, mit
Stahleinlage, Lochbild nach DIN EN 1092-1)
Menge: 3,000 St

*Hinweis*
Kabelschutzrohre
Kabelschutzrohre aus PE-HD (PE 100 RC)

Werkstoff:  Polyethylen (PD-HD)

Farbe:  schwarz

Längen:  in Ringbunden mit Innenriefen zur Reduzierung
der Einzugskräfte.

Normen: -Maße nach DIN 8074
  -DIN 16874
  -DIN 16876

Kabeschutzrohre analog DIN 8074/75 aus PE100 RC

**4.22 Kabelschutzrohre im WL-Rohrgraben DN 50**
Liefern und verlegen eines Kabelschutzrohres:

PE100 RC, DN 50 (50/4,6)

im Rohrgraben der Wasserleitung einschließlich der
erforderlichen Schweißungen bzw. Verbindungen
Menge: 265,000 m

**4.23 Kabelschutzrohre für Spülbohrung**
Liefern und Verlegen von Kabelschutzrohren für
Stromkabel:
PE100 RC, DN 50 (50/4,6) im Rohrbündel, einschließlich
der erforderlichen Schweißungen bzw. Verbindungen.
Menge: 2285,000 m

**4.24 Zuschlag für die Verbindungen**
der SLM® 3.0  PE 100 RC DN50 mm (63/5,8) Leitungen in
den nötigen Zwischengruben sowie in Start- und
Zielgrube.
Die Verbindungen sind spannungsfrei herzustellen.
Notwendiges Freilegen der Leitungsenden, damit
spannungsfreies Verbinden möglich ist, ist
einzurechnen.

Erforderliche Erdarbeiten werden nicht gesondert
vergütet!
Menge: 25,000 St

*Hinweis*
Zulage für Einbindungen neuer Rohrleitungen
in bestehende Rohrleitungen. Trennen der bestehenden
Rohrleitung und verbreitern der Trennstellen für den
Neuanschluss. Außerbetriebnahme des betroffenen WL-
Abschnittes, Wiederinbetriebnahme nach erfolgtem
Anschluss. Material und Druckstufe der Rohrleitung,
nach dem Durchmesser der bestehenden Rohrleitung,
werden gesondert vergütet.

**4.25 Gerade Verbindung zum Hochbehälter**
Gerade Verbindung DN 50/50 mm Hochbehälter, Flansch-
Flansch.
Eine Flanschverbindung!
Menge: 1,000 St

**4.26 Gerade Verbindung DN 50/50 PE/GGG**
in Niedermirsberg ans Pumpwerk GGG DN 50 an bestehende
Leitung mit MuliJoint siehe Pos. 4.35.
Menge: 1,000 St

*Hinweis*
Armaturen liefern und einbauen
Vorbemerkung:
Armaturen liefern, verlegen (erdverlegt). Armaturen mit
Innen- und Außenschutz durch Emaillierung oder Eopxid-
Pulverbeschichtung (EP-P), nach GSK-Richtlinien wie
nachfolgend beschrieben:

*Hinweis*
Flanschen-Absperrschieber PN 10/16,
Weichdichtender Schieber entsprechend DIN 3547-1, EN
1074-1 und -2 mit im Flächenschwerpunkt gelagertem
Absperrkeil, Absperrkeil allseitig gegen Korrosion
geschützt,
mit Entleerungsbohrung und Kunststoffgleitschuhen aus
POM, Spindelabdichtung durch unter Druck
auswechselbarem Messing-O-Ring-Adapter entsprechend
ISO 7259, Abdichtung nach oben durch Spindel-O-Ringe
sowie Rücklippendichtung, Bund-Spindel aus
nichtrostendem Stahl mit gerolltem Gewinde, auf
Gleitscheiben aus POM oder Axiallagern gelagert,
Spindelvierkant entsprechend DVGW GW 336. Oberteil mit
Schmutzdichtung und Paraffin als Schutz gegen
Kontaktkorrosion im Übergangsbereich O-Ring-Träger zu
Oberteil, Rundgewindeadapter am Oberteil zur stiftlosen
Befestigung der Einbaugarnitur. Beidseitiger
Flanschanschluss nach DIN 2501.
Material: GJS-400 (GGG-40), schwerer Korrosionsschutz
durch Epoxy-Pulverbeschichtung innen und außen
beschichtet gemäß DIN 3476 (P) und DIN 30677-2
(Schichtdicke >250 µm, Porenfreiheit bei 3000 V,
Haftung innen und außen >12 N/mm² nach
Heißwasserlagerung).

Anschluss nach DVGW 336 mit Zubehör möglich Medium:
Trinkwasser Max. Betriebsdruck: 16 bar PN 10/16 /
DN 50 - 150

Erzeugnis Fa. Hawle oder gleichwertig

**4.27 Absperrschieber DN 50 mm**
Absperrschieber DN 50 mm liefern und einbauen.
Menge: 3,000 St

**4.28 Unterflurhydrant DN 80 mm,**
Hydrant mit CE-Kennzeichnung nach EN 14339 / 1074-6 mit
DIN-DVGW-Registriernummer, unterer Anschluss durch
Flansch (mit aufgeklebter Flachdichtung),
Anschlussflansch nach EN 1092-2 (DIN 2501) - PN 10/16,
Absperrung durch Steckscheibe aus kalt gewalztem
nichtrostendem Stahl nach DIN EN 10088-1 mit
Zugfestigkeit > 1600 N/mm², mit Festanschlag in Auf-
und Zu-Stellung, Steckscheibe in geöffnetem Zustand
vollständig außerhalb des Durchflussmediums, dadurch
vollkommen freier Durchgang, Mindestdurchfluss: 153 m³/
h bei 1 bar Differenzdruck, Schließvorgang:
rechtsdrehend ca. 15 Umdrehungen
Material: Gehäuse, Anschlussstück und Klaue: GJS-400
(GGG-40), schwerer Korrosionsschutz durch Epoxy-
Pulverbeschichtung innen und außen beschichtet gemäß
DIN 3476 (P) und DIN 30677-2 (Schichtdicke >250 µm,
Porenfreiheit bei 3000 V, Haftung innen und außen >12
N/mm² nach Heißwasserlagerung), Mediumrohr:
nichtrostender Stahl 1.4571 mit zusätzlicher Epoxy-
Pulverbeschichtung
Spindel und Steckscheibenantrieb: nichtrostender Stahl
Dichtungen: EPDM lebensmitteltauglich nach KTW
Spindelvierkant nach VP 325,
Festigkeit gegen Betätigungskräfte: MOT-Wert: 105 Nm,
mST-Wert: 210 Nm nach EN 1074-6,
Einlaufflansche nach DIN 2501, EN 1092-2,
Abgänge: Klauenkupplung nach VP 325,
Entleerung nach EN 1074-6,
Korrosionsschutz: Epoxy-Pulverbeschichtung nach GSK,
beständig gegen im Trinkwasserbereich zugelassene
Desinfektionsmittel

Medium: Trinkwasser
Max. Betriebsdruck: 16 bar

Zubehör: Schmutz- und Verdrehsicherung, Kürzungsset,
Verlängerungsset, Sickerelement (PP)

Rohrdeckung: 1,50 m Flanschanschluss  DN 80

Erzeugnis: Fa. Hawle oder gleichwertig
Menge: 4,000 St

**4.29 Be- und Entlüftungsgarnitur PN 16**
mit zweistufigem, selbsttätigem Be- und
Entlüftungsventil
DN 50 (2") aus nichtrostendem Material (Polyacetal und
Bronze), das Spritzwasser ist durch die Entleerung
(Steckfittings ½") abgeleitet. Das Standrohr aus
nichtrostendem Stahl ist bis zur Haube (aus HDPE) mit
einer Sickerpackung zu umgeben.
Betriebsbereich: 16 bar
Max. Entlüftungsleistung: 3,2 m³/min
Anschlussflansch: DN 50 mm (DIN 2501)
Be- und Entlüftungsgarnitur komplett einschl.
Sickerelement (PE) liefern und einbauen, z.B. Fa. HAWLE
oder gleichwertig.

Fabrikat:
.......................................................
...................
  (vom Bieter einzutragen)

Rohrdeckung 1,50 m, Baulänge 1305 mm (als Unterflur)
Menge: 2,000 St

**4.30 Teleskop-Einbaugarnitur**
Einbaugarnitur zur teleskopischen Verlängerung der
Rohrdeckung, Schutzrohr und Hülsrohr aus PE, in
einander gesteckt mit Haltevorrichtung gegen das
Auseinanderziehen nach oben, Vierkantgestänge aus
nichtrostendem Stahl.

Material:
Rundgewindeglocke: GJL-250, Hawle-Epoxy-
Pulverbeschichtung
Schlüsselnuss und Kuppelmuffe: nichtrostender Stahl
Schlüsselrohr und Schlüsselstange: nichtrostender Stahl
Schub- und Schutzrohr: PE-HD

DN 50 / RD 1,13 - 1,73 m

Erzeugnis: Fa. Hawle oder gleichwertig
Menge: 3,000 St

*Hinweis*
Straßenkappe
Straßenkappe für den höhenangleichenbaren Einbau
liefern.

Gehäuse: Gußeisen EN-JL 1040 (GG-25)
Steg: Edelstahl 1.4021
Bolzen: Edelstahl 1.4021

Korrosionsschutz: Innen und außen Bitumen-
 Flüssiglack

Für Unterflurhydrant DN 80 nach DIN 4055
für Absperrarmaturen Wasser nach DIN 4056

Erdeinbau, höhenverstellbar

DVGW geprüft und registriert.

**4.31 Straßenkappe (Schieber) aus Gusseisen**
nach DIN 4056 mit DVGW - Prüfzeichen für Keil-
Ovalschieber, rund, einschl. Tragplatte aus Beton (mit
Eisenarmierung), Oberflächenschutz: Bitumen heiß
aufgetragen.
Straßenkappe komplett liefern und einbauen.
Durchmesser oben 190 mm, Höhe 270 mm.
Menge: 3,000 St

**4.32 Straßenkappe für Unterflurhydrant aus Gusseisen**
nach DIN 4055 mit DVGW-Prüfzeichen, oval, Deckelgröße
341x 236 mm, Höhe 310 mm, sonst wie vor.
Menge: 4,000 St

**4.33 Straßenkappe (Entlüftungsgarnitur)**
Typ 211, zu Be- und Entlüftungsgarnitur (HAWLE),
Deckelgröße 525 (370) mm Höhe 250 mm aus GG-25,
bituminiert einschl. Tragplatte komplett liefern und
einbauen.
Menge: 2,000 St

**4.34 N-KS-Flanschenfußbogen, DN 80 mm**
Flanschenanschlussmaße nach DIN 2501, PN 10/16,
Material: EN - JS 1050, innen Email, außen EWS- bzw.
EKB-Beschichtung, komplett liefern und einbauen.
Menge: 4,000 St

**4.35 Multi/Joint Reduzierkuppklung DN 50 - 65 PN 25**
Reduzierkupplung längskraftschlüssig,
Geeignet für alle Rohrmaterialien
Geeignet für Wasser
Körper und Anpressringe aus duktilem Gusseisen GGG-45
nach EN-GJS-450-10
RESICOATEpoxyd-Pulver Beschichtung entsprechend GSK-
Standard und EN 14901
NBR oder EPDM-Dichtungsring, NBR nach EN 682, EPDM nach
EN 681-1
Auswinkelbarkeit max. 8° je Seits, bezogen auf die
Mitte des Spannbereiches
Edelstahl A4 (AISI 316)
Edlestahl A2 (AISI 304) oder A4 (AISI 3169 für
Schrauben, Muttern und Unterlagsscheiben.
Für längskradtschlüsse Verbindungen aus Kunststoffrohren sind Stützhülsen vorgeschrieben

Lieferung einschließlich der erforderlichen
Stützhülsen, und fachgerechter einbau.
Menge: 1,000 St

*Hinweis*
Flanschenisolierung
Zuschlag zu Rohrformstücken und Armaturen für das
zusätzliche isolieren von Flanschenverbindungen in
aggressiven Böden bzw. sonstigen ungeeigneten
Bodenarten.
Dichten, Abisolieren und mit einer PVC-Binde (Coroplast
nach DIN 30672) und zusätzlicher Abdeckung mit einer
Fettbinde (Dreischichten-Kunststoffband nach DIN 30672)
.
Es muss jedoch gewährleistet sein, dass die Fettbinde
nicht mit dem PVC-Rohr in Verbindung kommt.
Flanschenverbindung = 2 Flanschen
komplett liefen und einbauen.

**4.36 Flanschenisolierung DN 80 - 100 mm**
Menge: 14,000 St

**4.37 Spülung und Entkeimung**
(siehe DVGW - Arbeitsblatt W 291 "Reinigen und
Desinfektion von Wasserverteilungsanlagen 3/2000),
Die Leitungen sind nach Fertigstellung einwandfrei zu
spülen und zu desinfizieren.
Der Spül- bzw. Desinfektionsgang, einschl. Wasserprobe,
ist notfalls zu wiederholen, wenn kein gutes Ergebnis
bei
der bakteriologischen Untersuchung erzielt werden
sollte.
Die Kosten der erforderlichen Untersuchungen sind in
den
Einheitspreis einzurechnen.
Das zum Spülen der Leitung erforderliche Wasser (bis
zum 3 - 5-fach Rohrinhalt bei DN 80 - 150 mm und 2 - 3-
fachen Rohrinhalt für DN 200 mm und höher) wird durch
den
Auftraggeber kostenlos gestellt, soweit technisch
möglich.
Das Desinfektionsmittel ist dabei derart in die Leitung
einzudrücken, dass die ganze Rohrstrecke gleichmäßig
mit Wasser gefüllt ist.

SLM® 3.0  PE 100-RC DN 50 mm
Menge: 2550,000 m

**4.38 Druckprüfung der Rohrleitung**
Innendruckprüfung nach den entsprechenden Normen und
DVGW-Regelwerk für Druckrohrleitungen.
Trinkwasserleitungen PE 100 DN 50 mm (SDR 11, SDR 7,4).
Prüfen, falls erforderlich in Teilstrecken, nach
Absprache mit dem AG. Das Prüfwasser wird vom
Auftraggeber bereitgestellt und ist nach Prüfung zu
beseitigen. Für die Prüfung erforderliche Widerlager,
Verankerungen und Rohrverschlüsse herstellen, vorhalten
und beseitigen.
Menge: 2550,000 m

**4.39 Schilderpfosten**
Aluminium - Pfosten mit Schraubkanal (z.B. Fa. Franken-
Plastik oder glw.), Durchmesser 60 mm, Länge 2.500 mm
(Höhe: ca. 2,0 m über Gelände), mit Aluminiumkappe und
einem Aluminium - Spezial - Anker einschl.
Betonfundament aus C 12/15 (30x30 cm oder Da = 35 cm)
oben abgeschrägt, Tiefe 80 cm, einschl. Aushub,
überschüssiger Boden wird Eigentum des AN und ist zu
beseitigen. Schilderpfosten komplett liefern und
einbauen.
Menge: 4,000 St

*Hinweis*
Hinweisschild
nach DIN 4066 (Hydrantenschild) und DIN 4067
(Schieberschild) für Wasser aus Kunststoff mit
auswechselbarer Beschriftung (Beschriftung nach Angabe
des AG), korrosionsbeständig, lichtbeständig,
wetterfest und schlagfest, ausgestattet mit
Schnappverschluss und Selbstsicherung einschl.
Befestigungsschellen (profiliert zur direkten Montage
der Befestigungsplatte) und Befestigungsplatte aus
Aluminiumlegierung (Al MG Si), oder Wahlweise aus
nichtrostendem A2 Stahl (an Lichtmasten,
Ampelmasten usw. verdrehsicher befestigen).
Hinweisschilder komplett liefern und einbauen.
z.B. Fa. Franken Plastik oder glw.

Fabrikat:
.......................................................
...................
  (vom Bieter einzutragen)

**4.40 Hinweisschild für Unterflurhydranten (Standardprogramm)**
Typ S, 250 x 200 mm, mit Balkenkreuz und Komma, Grund
weiß, roter Rand, Beschriftung schwarz.
Menge: 4,000 St

**4.41 Hinweisschild für Be- und Entlüftungsventile,**
spezielle Hinweisschilder "Trinkwasser" aus
witterungsbeständigem Kunststoff (Luran S) der Fa.
Hawle oder glw. (es können die Handelsüblichen
Buchstaben-, Zahlen- und Leerfelder 10, 25, 40 mm der
Franken
Plastik verwendet werden!). Ausführung: Kunststoff
weiß, blauer Rand (Wasser)
Größe 250 x 200 mm, Beschriftung schwarz.
Menge: 2,000 St

**4.42 Hinweisschild für Absperrschieber**
Hinweisschild, DIN 4067 - Wasser, blau, mit
Schnappverschluss und Selbstsicherung aus ASA, mit
eingespritztem Balkenkreuz und Komma, komplett bestückt
mit durchgefärbten Buchstaben-, Zahlen und Leerfeldern,
entsprechend Einmessung liefern.

Ausführung:
Form A 140 x 200 mm

  Befestigung mit Aluminium-Kombi-/Kunststoff-
Kombiplatte und Kreuzschlitzschraube am
Schraubkanalpfosten.
  Befestigung mit Kunststoffabdeckplatte an Hauswänden
oder Zäunen.
  Befestigung an Hauswand mit Kunststoffabdeckplatte,
Dübel S6 und Schrauben 4,5 x 35 mm.

Fabrikat: Franken Plastik GmbH, 90763 Fürth oder glw.

Angebotenes Fabrikat:
.......................................................
.
  (vom Bieter
einzutragen)

für Absperrschieber
Menge: 3,000 St

**4.43 Zusätzliche Schutzrohre**
aus PVC 100 mm für Schiebergestänge, ca. 1,20 m lang
als zusätzlicher Schutz für Einbaugarnituren der
Hauptschieber.
PVC-Rohr DN 100 mm liefern, auf Passlänge schneiden und
zentrisch und vertikal einbauen, reichend vom
Schieberhelm bis in Straßenkappe.
Menge: 3,000 St

### Titel 5 Sonstiges

**5.1 Grenzeinmessung**
Menge: 1,000 Psch

**5.2 Bestandsunterlagen Wasserleitung**
Bestandslageplan der Wasserleitung mit Einzeichnung
aller Einbauteile wie Schieber, Hydranten,
Anschlussleitungen und Winkelpunkte (Vermaßung auf
Grenzsteine, Gebäudeecken und dgl.). Alle vorgenannten
Einbauteile sind im Gauß-Krüger-System tachymetrisch
nach Leitungsverlegung und vor der Verfüllung
einzumessen.
Die Pläne sind auf Grundlage der Vermessung
entsprechend zu fertigen und dem AG 3-fach auf Papier
sowie digital im dwg/dxf-Format passend zur
Schnittstelle des AG zur Verfügung zu stellen.
Menge: 1,000 psch

**5.3 Bilddokumentation**
Bilddokumentation der gesamten Rohrleitungseinbauten
und Rohrverbindungen der Trinkwasserlleitung und der
Anbindung an das Pumpwerk und den Hochbehälter auf
einem mit dem Auftraggeber abgestimmten Datenträger
liefern.
Lichtbilder mit Datum und Stationierung.
Menge: 1,000 Psch

USt %: 19,00
